# Vorplanung Freianlagen, Studie Verwaltungsbau, Allg.Nutzerb
Angebotsaufforderung (GAEB DA XML 3.3, DA83)
Projekt: 07118
Währung: EUR
Bieterkommentare zugelassen: ja
Nebenangebote zugelassen: ja
Vergabeart: Öffentliche Ausschreibung
Ausführungsbeginn: 01.04.2026
Ausführungsende: 01.12.2026
Auftraggeber: BBR Dienstsitz Berlin, Bundesamt für Bauwesen und Raumordnung, Straße des 17. Juni 112, 10623 Berlin, D, Telefon 030-18 401 0; Vergabenummer: 98-26
Erstellt mit: GXML Toolbox V3.3 R20230829, iTWO_64 V25.0.650, 02.02.2026

## 1. Allgemeine Baubeschreibung
1.1 Allgemeine Beschreibung
Das Grundstück befindet sich in der Scharnhorststraße zwischen den Wohngebäuden Nr. 29 und Nr. 30 in Berlin Mitte und liegt ca. 400 m nördlich der Hauptliegenschaft des Bundesministeriums für Wirtschaft und Energie (BMWE) in der Scharnhorststraße 34-37 und wurde seitens des Ministeriums bis Mai 2025 als außenliegender Parkplatz genutzt. Auf der Nord- und Südseite wird die Liegenschaft durch Wohnbebauung flankiert. Nach Westen schließt der Invalidenfriedhof (Gartendenkmal) an. Die herzurichtende Liegenschaft ist nicht denkmalgeschützt.

1.2 Lage/ Umfahrt/ Zufahrt
Die Erschließung des Grundstücks erfolgt von der Ostseite über die Scharnhorststraße. Bei der Scharnhorststraße handelt es sich um eine zweispurige, asphaltierte Wohnstraße. Sie liegt in unmittelbarer Nähe zu den wichtigen Verkehrsachsen Invalidenstraße und Chausseestraße und ist gut in das übergeordnete Straßennetz eingebunden. Die unmittelbare Anbindung an die B96 am Berliner Hauptbahnhof stellt sicher, dass die Scharnhorststraße auch für den Fernverkehr problemlos erreichbar ist.

1.3 Beschreibung des Grundstücks
Das Grundstück umfasst eine Größe von ca. 3.490 m2. Im Rahmen einer städtebaulichen Vereinbarung zum Besucher- und Informationszentrum (BIZ) des Deutschen Bundestages zwischen BImA und dem Land Berlin im Jahr 2023 wird das Grundstück geteilt. Ein Drittel des Grundstücks verbleibt im Bundesbesitz. Die übrige Fläche soll gem. Eingriffsgutachten zum B-Plan 1-94 vom 24.05.2023 als naturschutzrechtliche Ausgleichsfläche für den Bezirk Berlin-Mitte in eine öffentliche Grünfläche umgewandelt werden.

1.4 Historie
Bis Mitte der 1950er Jahre war das Grundstück Teil des Invalidenfriedhofs. Auf der gesamten Friedhofsfläche fanden Bestattungen statt, es wurden jedoch nur wenige Gräber auf dem Teilabschnitt kartiert. Auf der nun herzurichtenden Fläche sind ein Kriegerdenkmal von 1866 mit Massengrab sowie Einzelgräber dokumentiert. Noch zu DDR-Zeiten wurde der Friedhof geschlossen. Der Bereich der Liegenschaft wurde vom ehemaligen Friedhof getrennt und in den 1970er Jahren mit Garagen und einer Waschhalle bebaut und flächig betoniert. Vermutlich wurden bei diesen Arbeiten keine Gräber geborgen oder umgebettet, sodass bei künftigen Arbeiten mit dem Fund von Gebeinen oder Gräbern gerechnet werden muss. Die Arbeiten mit Eingriff ins Erdreich werden daher durch einen vom AG beauftragten Archäologen begleitet. Vgl. hierzu Punkt 2.9 der zusätzlichen technischen Vorbemerkungen.
Die Garagen, die Grenzmauer zum Invalidenfriedhof sowie die befestigten Flächen und Infrastruktureinrichtungen wurden in einer vorgezogenen Maßnahme 2025 abgebrochen.

1.5 Bodenverhältnisse
Es liegt ein Bodengutachten für die Fläche vom 17.07.2024 vor. Die Unterlagen sind dem LV als Anlagen beigefügt.

Der Boden weist zwei Homogenbereiche auf. Der Homogenbereich I ([SE] A) wird durch eine sandige Auffüllung charakterisiert und ist der Bodenklasse BK 3 zuzuordnen. Der darunter anstehende Homogenbereich II ([SE]) wird durch anstehende Sande charakterisiert und ist ebenfalls der Bodenklasse BK 3 zuzuordnen.

Der Boden weist einen guten Versickerungswert von ca. 1,5 bis 1,7 *10E-4 kf-Wert nach Hazen auf.

In den Mischproben gab es keine Auffälligkeiten. Der beprobte Bodenaushub wurde gemäß EBV als unbedenklich eingestuft (Klasse BM-0 Sand).

Die Beprobung des Bodens sowie das Abfallmanagement erfolgt durch ein durch den AG beauftragtes Ingenieurbüro. Der AN hat hierzu alle erforderlichen Zuarbeiten zu erbringen.

1.6 Hydrologische Werte
Der zu erwartende höchste Grundwasserstand (zeHGW) liegt bei ca. 7,5 bis 5,8 m unter GOK (+31,50 m NHN). Der aktuelle Grundwasserstand des Hauptgrundwasserleiters liegt bei +30,50 bis +31,00 m NHN (Stand Mai 2020).

1.7 Baubeschreibung Freianlagen
Die Bundesanstalt für Immobilienaufgaben (BImA) beabsichtigt in der Scharnhorststraße die Gestaltung einer öffentlichen Grünfläche als naturschutzrechtliche Ausgleichsfläche. Die Bearbeitungsfläche ist in zwei Lose aufgeteilt die aber parallel bearbeitet werden und umfasst folgende Bereiche:

LOS 1:
- Gestaltung einer öffentlichen Grünfläche als naturschutzrechtliche Ausgleichsfläche, ca.2.320 m2.
- Wegeverbindung zwischen Grünfläche und Wegenetz des angrenzenden Invalidenfriedhofes, ca. 55 m2
- Arbeiten im Bereich des öffentlichen Gehweges und Herstellung von einer Gehwegüberfahrt, ca. 50 m2

LOS 2:
- Provisorische Herrichtung einer Fläche als Vorhaltung für einen Neubau im Bundesbesitz, ca. 1.170 m2
- Arbeiten im Bereich des öffentlichen Gehweges sowie Rückbau und Herstellung von je einer Gehwegüberfahrt, ca. 60 m2

Objektbeschreibung
Die Grünfläche Scharnhorststraße erfüllt die Aufgabenstellung einer Verbindungsfunktion zwischen dem Grünzug an der Südpanke sowie dem Spandauer Schifffahrtskanal. Angrenzend an das Gartendenkmal Invalidenfriedhof entsteht ein kontemplativer Ort mit einer Wegeverbindung, die an das Bestandswegenetz des Invalidenfriedhofes anschließt.

Das Gelände weist einen Höhensprung von ca. 1,60 m zwischen Scharnhorststraße und Invalidenfriedhof auf. Die Neugestaltung orientiert sich am bestehenden Höhenverlauf mit einem Geländesprung in Richtung Scharnhorststraße von ca. 1 m. Der 2 m breite Weg in wassergebundener Wegedecke erfolgt als barrierefreie Erschließung durch einen Einschnitt in das Gelände. Bodenindikatoren leiten zu den Aufenthaltsflächen mit Bewegungsflächen für Rollstuhlfahrer aus gesägtem Natursteinpflaster. Die befestigten Flächen werden so hergestellt, dass sie von Pflegefahrzeugen befahren werden können (BK 0,3).

Die Artenvielfalt wird mittels verschiedener Strukturbereiche mit dichteren Gehölzpflanzungen, Staudensäumen und offenen Bereichen erhöht. Ergänzt wird die Gestaltung durch 23 Baumneupflanzungen sowie ergänzenden Maßnahmen für den Artenschutz wie Vogelhäuser, Insektenhotels und Totholzbereiche.

Zugänglichkeit
Das Gelände soll zukünftig (nachts) an der Scharnhorststraße abgeschlossen werden können. Dazu wird die Fläche mit einer hochwertigen Zaunanlage auf einem Klinkermäuerchen abgegrenzt, in die zwei Toranlagen integriert werden. Der Zugang zur öffentlichen Grünfläche dient für FußgängerInnen und Pflegefahrzeuge. Eine zweite Pflegezufahrt führt auf die im Eigentum der BImA verbleibende Fläche.

Entwässerung
Für das Gelände ist eine örtliche und flächige Versickerung vorgesehen. Diese erfolgt durch die Entsiegelung des gesamten Geländes und einen geringen Anteil an befestigten Wegeflächen mit versickerungsfähigen Oberflächen. Tiefer gelegte Bereiche dienen zusätzlich der Speicherung von oberflächigen Niederschlagswasser und der Anreicherung des Grundwassers.

## 2. Zusätzliche technische Vorbemerkungen
2.1 Ausschreibungsinhalt
Grundlage für die Ausführung und Abrechnung der Arbeiten ist die VOB in der neuesten Fassung in allen Teilen und es gelten die entsprechenden ATVs der VOB Teil C in der aktuellsten Fassung sowie die Zusätzlichen Technischen Vertragsbedingungen (ZTV). Darüber hinaus gelten alle zum Ausführungszeitpunkt gültigen EN- und DIN-Normen, Arbeitsstättenrichtlinien, Unfallverhütungsvorschriften, behördlichen Erlasse und Gesetze, Auflagen der Feuerwehr sowie die anerkannten Regeln der Technik.

Sofern in den Leistungspositionen nicht gesondert beschrieben, gelten die allgemein anerkannten Regeln der Baukunst und Technik, der gesetzlichen und behördlichen Bestimmungen und Ausführungsbestimmungen nach den DIN-Normen der ATV-VOB, Teil C, als beschrieben und sind auch ohne besondere Erwähnung in der Kalkulation zu berücksichtigen.

Soweit in der Leistungsbeschreibung auf Technische Spezifikationen, z. B. nationale Normen, mit denen Europäische Normen umgesetzt werden, europäisch technische Bewertungen, gemeinsame technische Spezifikationen, Internationale Normen, Bezug genommen wird, werden auch ohne den ausdrücklichen Zusatz: "oder gleichwertig" immer gleichwertige Technische Spezifikationen in Bezug genommen.

2.2 Maße
Maßangaben sind den beigefügten Planunterlagen zu entnehmen. Maßangaben in der Leistungsbeschreibung sowie in Ausführungs- und Detailzeichnungen sind vor Ort zu prüfen.

2.3 Baustrom- und Wasseranschlüsse
Ein Stromanschluss steht nicht zur Verfügung. Die Versorgung der Baustelle mit Strom ist durch den AN zu organisieren. Die Vergütung erfolgt in den entsprechenden LV-Positionen.

Ein Hausanschluss für Wasser steht am Anfang der Bauphase noch zur Verfügung. Dieser kann kostenfrei vom AN genutzt werden und wird im Zuge der Arbeiten rückgebaut. Nach dem Rückbau ist durch den AN ein Bauwasseranschluss herzustellen. Die Vergütung erfolgt in den entsprechenden LV-Positionen.

2.4 Zugänglichkeit
Der Zugang zum Grundstück erfolgt über die bestehende Gehwegüberfahrt in gebundener Bauweise über die Scharnhorststraße. Es wird empfohlen, die Örtlichkeiten vor der Angebotsabgabe zu besichtigen.

2.5 Arbeitszeiten
Das Grundstück liegt in einem allgemeinen Wohngebiet. Bei den Ausführungen ist die AVV Baulärm zu beachten. Als Regelarbeitszeit auf der Baustelle gilt werktags 07:00 bis 20:00 Uhr.

Die tatsächliche arbeitstägliche Regelarbeitszeit richtet sich nach dem Bedarf der Baumaßnahme.

Eine Abweichung von der Regelarbeitszeit ist nur in begründeten Ausnahmefällen möglich, die dem AG mind. 6 WT im Voraus schriftlich mitzuteilen ist. Der AG kann das Abweichen von der Regelarbeitszeit begründet ablehnen, ohne dass den AN dadurch Ansprüche (Nachträge, Behinderung etc.) entstehen. Die Anordnung der Abweichung von der Regelarbeitszeit durch den AG bleibt von dieser Regelung unberührt.

Die Einholung behördlicher Erlaubnisse für Sonn- und Feiertagsarbeit sowie Ausnahmezulassungen gem. § 10 LImSchG Bln für Bauarbeiten während der gesetzlich geschützten Ruhezeiten (Sonn- und Feiertage oder zwischen 22:00 Uhr und 06:00 Uhr) erfolgt durch den AN.

2.6 Baustelleneinrichtung
Sanitäre Anlagen für die eigenen Arbeitnehmer sind durch den AN zu stellen. Eine gesonderte Vergütung hierfür erfolgt nicht.

Die Aufteilung der Flächen für die Aufstellung von Material- und Personalcontainern sowie Containern für das Abbruchmaterial ist durch den AN in Abstimmung mit der Objektüberwachung des AG zu planen.

Sämtliche Zugangswege sind frei von Material zu halten und vor Verschmutzungen zu schützen bzw. arbeitstäglich zu säubern.

Lieferungen etc. durch Fremdfirmen dürfen nur erfolgen, wenn der AN selbst vor Ort ist.

Werden durch den AN nachweislich Flächen im öffentlichen Straßenland benötigt, sind diese eigenverantwortlich zu beantragen (VRAO), herzustellen, vorzuhalten und zurückzubauen. Die Vergütung erfolgt in den entsprechenden LV-Positionen.

Gerüststellungen, Hebezeuge und sonstige Arbeitshilfen, soweit nicht in Positionen gesondert beschrieben, sind in die Einheitspreise einzukalkulieren.

2.7 Arbeiten im Öffentlichen Straßenland
Zur Ausführung der Arbeiten im Bereich öffentlicher Gehweg (Straßen- und Tiefbauarbeiten) muss der AN eine entsprechende Zulassung ULV-Nummer des Landes Berlin besitzen. Der Nachweis über die Zulassung bzw. die Nennung eines geeigneten Nachunternehmers sind bei Angebotsabgabe einzureichen.

Die Arbeiten umfassen den Rückbau einer Gehwegüberfahrt, die Herstellung von zwei neuen Gehwegüberfahrten sowie Wiederherstellungs- und Anarbeitungsarbeiten im Bereich der Gehwegüberfahrten und des Mauerfundaments an der Grundstücksgrenze.

2.8 Kampfmittel
Für die Fläche besteht ein potenzieller Kampfmittelverdacht. Es ist daher erforderlich, dass die Arbeiten kampfmitteltechnisch begleitet werden.

Eine Gefährdungsabschätzung sowie ein Räumkonzept vom 01.11.2025 liegt vor. Die Unterlagen sind dem LV als Anlagen beigefügt. Die Arbeiten mit Eingriff ins Erdreich werden durch einen vom AN beauftragten Feuerwerker begleitet. Alle vor Ort tätigen Mitarbeiter des AN sind entsprechend einzuweisen und zu belehren, wie im Falle eines Fundes zu handeln ist. Es ist damit zu rechnen, dass es zu Verzögerungen im Bauablauf kommen kann. Die Arbeiten in den jeweiligen Bereichen können erst nach Vorliegen einer ordnungsgemäßen Freigabe durchgeführt werden.

Die Leistung ist durch den AN, ggf. mit Hilfe eines Subunternehmers, der die Genehmigung nach §7 SprengG besitzt, anzubieten. Entsprechend den örtlichen Verhältnissen der Räumstelle gilt ein Verhältnis von einem Befähigungsscheininhaber gem. §20 SprengG zu 1 Arbeitskraft (Sondierer, Helfer). Der Nachweis über die Zulassung bzw. die Nennung eines geeigneten Nachunternehmers sind bei Angebotsabfrage einzureichen. Die Kampmittelberäumung bzw. -begleitung erfolgt parallel zu den Arbeiten der Archäologie. Die Bagger sind gemäß DGUV-I 201-027 zu sichern.

Alle für die Arbeiten erforderlichen Genehmigungen sind durch den AN einzuholen. Des Weiteren ist die Ausführungsbeschreibung des LV-Titels 1. 3. "Hinweise Kampfmittelberäumung" vollumfänglich zu berücksichtigen.

2.9 Archäologische Funde
In tieferen Bodenbereichen ist möglicherweise mit archäologischen Funden zu rechnen. Ein Grabungskonzept für die Maßnahme von Juli 2025 liegt vor. Die Unterlagen sind dem LV als Anlagen beigefügt. Die Arbeiten mit Eingriff ins Erdreich werden durch einen vom AG beauftragten Archäologen begleitet. Alle vor Ort tätigen Mitarbeiter des AN sind entsprechend einzuweisen und zu belehren, wie im Falle eines Fundes zu handeln ist. Es ist damit zu rechnen, dass es zu Verzögerungen im Bauablauf kommen kann.

2.10 Herstellung Wasseranschluss
Zur Bewässerung der zukünftigen öffentlichen Fläche sollen zwei Unterflurhydranten hergestellt und an das bestehende Trinkwassernetz des Invalidenfriedhofes angeschlossen werden. Im Baubereich an den Bestandsbäumen und der Einfriedungsmauer erfolgt die Rohrverlegung in grabenloser Bauweise als HDD-Verfahren gemäß dem Arbeitsblatt DVGW GW 304 / DWA A-125 Punkt 6.1.3.3. Die Leistung ist durch den AN, ggf. mit Hilfe eines Subunternehmers, der die Genehmigung nach DVGW GW302, GN2(A) besitzt, anzubieten. Für die Herstellung in offener Bauweise ist die Zertifizierung nach DVGW GW301, Gruppe W3 für den Werkstoff PE erforderlich. Der Nachweis über die Zulassung bzw. die Nennung eines geeigneten Nachunternehmers sind bei Angebotsabgabe einzureichen.

2.11 Immissionsschutz
2.11.1 Lärmschutz
Die Baustelle liegt in einem innerstädtischen, allgemeinen Wohngebiet, das im Wesentlichen durch Wohngebäude geprägt ist. Bedingt durch die Wohnnutzung in unmittelbarer Nähe, sind auf der Baustelle die Bestimmungen des Bundesimmissionsschutzgesetzes (BImSchG) und der Allgemeinen Verwaltungsvorschrift gegen Baulärm des Landes Berlin (AVV- Baulärm) anzuwenden.

Die zulässigen Geräuschimmissionswerte betragen: 55 dB(A) tagsüber und 40 dB(A) in der Nacht. Als Nachtzeit gilt die Zeit von 20.00 Uhr bis 7.00 Uhr. Der Einsatz lärmarmer Maschinen gemäß RAL-UZ53 oder Arbeitstechniken sowie die Planung von lärmintensiven Arbeiten unter Berücksichtigung von Schutzzeiten ist zu beachten.

2.11.2 Vermeidung und Verminderung von Staubemissionen
Der AN hat sicherzustellen, dass die gesetzlichen Anforderungen im Hinblick auf die Staubbelastung der Baustelle eingehalten werden. Das Entstehen und die Ausbreitung von Staub bei den Arbeiten, Umlade- und Transportprozessen ist auf ein Minimum zu begrenzen. Es ist ein Staubschutzkonzept zu erstellen.

2.11.3 Boden- und Grundwasserschutz
Es wird ausdrücklich darauf hingewiesen, dass gewachsene Bodenschichten besonders schützenswert sind. Der Schutz auf dem Baugrund vorhandener wertvoller Böden oder Biotope kann beispielsweise durch nicht befahrbare, eingezäunte Schutzflächen erfolgen. Wertvolle Oberböden sollten unter Berücksichtigung der DIN 19639 und DIN 19731 abgeschoben und die Mieten (Bodenaushub) für die Bauphase begrünt werden. Der Boden und das Grundwasser sind durch geeignete Maßnahmen vor Stoffeinträgen und mechanischen Schäden zu schützen. Es ist sicherzustellen, dass der Boden sowie das Grundwasser nicht durch chemische Verunreinigungen kontaminiert werden. Mit dem Gefahrensymbol "Umweltgefährlich" gekennzeichnete Stoffe dürfen nicht in Kontakt mit der Umwelt kommen. Umweltgefährliche Baumaterialien sollten vermieden werden. Der AN muss seine Mitarbeiter auf der Baustelle hinsichtlich der Maßnahmen zum Boden- und Gewässerschutz schulen und dies dokumentieren (Protokolle).

2.11.4 Schutzumfang von Vegetation, Flächen und Objekten:
Im rückwertigen Bereich entlang der Grenze zum Invalidenfriedhof befinden sich zu schützende Bestandsbäume. Die Herstellung der Wegeverbindung zum angrenzenden Invalidenfriedhof muss im Kronentraufbereich in Handschachtung erfolgen.

Zu erhaltene Bäume und Vegetationsflächen sind fachgerecht gemäß Leistungsbeschreibung vor Aufnahme der Arbeiten zu schützen. Alle durch den Bau entstandenen Schäden an den Anlagen und an der vorhandenen Vegetation sind vom AN kostenlos zu beseitigen. Auf die Einhaltung der Richtlinien zum "Schutz von Bäumen und Vegetationsbeständen bei Baumaßnahmen" (R SBB, neueste Fassung) sowie auf die Beachtung der DIN 18920 zum "Schutz von Bäumen, Pflanzenbeständen und Vegetationsflächen bei Baumaßnahmen" wird besondere Wert gelegt und diese sind Vertragsbestandteil.

2.12 Bauabfälle
siehe LV-Titel 2. Abbrucharbeiten, Bauabfälle "Hinweis Abbruch, Bauabfälle"

2.13 Baulogistik
Das Bestandsgelände weist im vorderen Drittel der Fläche einen Höhenversprung von ca. 1 m auf. Das gesamte Grundstück fällt ca. 1,60 m in Richtung Straße ab. Die Baustelle ist ausschließlich über die Scharnhorststraße andienbar und verfügt über keine Baustelleneinrichtungsflächen. Die Herstellung und Beantragung der für die Baustelleneinrichtung notwendigen Flächen im öffentlichen Straßenland inkl. den erforderlichen Sicherungsmaßnahmen soll über den AN erfolgen. Die bestehende Gehwegüberfahrt befindet sich mittig zum Grundstück und kann als Baustellenzufahrt genutzt werden.

Das Gelände wird an der Grundstücksgrenze zur Scharnhorststraße derzeit durch einen Mauersockel abgefangen. Mit dem Rückbau des Sockels, dem darauf montierten Zaun sowie des integrierten Schiebetors ist eine Abbruchfirma beauftragt. Der Zeitpunkt des Abbruches erfolgt unter Berücksichtigung des Bauablaufs vsl. im Juni 2026. Nach dem Abbruch ist es erforderlich die Baustelle zur Scharnhorststraße zu sichern und das Gelände zur Grenze hin abzuböschen. Die Fundamente der Bestandsmauer werden durch den AN zurückgebaut. Für den Rückbau sowie die Herstellung der neuen Mauerfundamente ist ein Verbau sowie die Errichtung von BE Flächen im Bereich des Gehweges erforderlich. Die Vergütung erfolgt in den entsprechenden LV-Positionen.

Die notwendigen Haufwerke (das Aushubsvolumen beträgt ca. 1.000 m3) können auf der im Besitz der BImA verbleibenden Teilfläche gebildet werden. Auf der Teilfläche ist lediglich eine temporäre Rasenansaat geplant. Gemäß Bodengutachten ist der Boden nicht belastet. Die Beprobung des Bodens, das Schadstoffmanagement sowie das SiGeKo erfolgt durch ein durch den AG beauftragtes Ingenieurbüro.

2.14 Grobablaufplanung
Der detaillierte Ablauf Baumaßnahme ist durch den AN in Abstimmung mit der Objektüberwachung des AG zu planen.

## 98-2-26 LOS 2: Landschaftsbauarbeiten - Fläche - Freianlagen
Datum: 02.02.2026

### Abschnitt 1 entfällt

### Abschnitt 2 Abbrucharbeiten, Bauabfälle

*Hinweis: Hinweis Abbruch, Bauabfälle*
Hinweis Abbruch, Bauabfälle
Anfallendes Verpackungsmaterial und überschüssiges Baumaterial bleibt Eigentum des AN und ist ordnungsgemäß in eigener Regie gemäß den Anforderungen der Gewerbeabfallverordnung (GewAbfV) zu entsorgen.

Verpackungsmaterial, überschüssiges Baumaterial und Baustellenabfälle des AN sind auf der Baustelle in gesonderten verschließbaren Containern zu sammeln. Das Verbringen oben genannter Abfälle in die Sammelbehälter für Bauabfälle des Auftraggebers ist untersagt. Gefüllte Container sind ohne Aufforderung und unverzüglich abzufahren.

Die Zwischenlagerung auf dem Gelände darf nur nach Genehmigung durch die Bauleitung und nur in geschlossenen Containern erfolgen.

Die anfallenden Kosten für das Aufstellen, Vorhalten und Beseitigen der Container ist eine Nebenleistung und in die Einheitspreise der entsprechenden Positionen einzurechnen.

Alle Abfallarten
Es ist das Kreislaufwirtschafts- und Abfallgesetz vom 24.02.2012 und Änderung vom 02.03.2023 in der jeweils gültigen Fassung mit allen Rechtsgrundlagen, Verordnungen und Merkblättern zur Vermeidung, Wiederverwendung, Recycling, Verwertung und Beseitigung von Abfällen anzuwenden.

Daneben ist das gültige Berliner Landesabfallrecht bei der Entsorgung zugrunde zu legen.

Die Regelungen und Erläuterungen zum Landesabfallrecht und zum behördlichen Vollzug in Berlin sind in der jeweils aktuellen Fassung zu beachten:

- Merkblatt 1 "Bauherrenpflichten im Land Berlin - Anforderungen der Abfallwirtschaftsbehörde" von der Senatsverwaltung für Umwelt/ Abfallbehörde (vgl. letzte Aktualisierung 07/23)
- Merkblatt 2 "Hinweise zur Entsorgung von Gefährlichen Abfällen, die bei Baumaßnahmen im Land Berlin anfallen" von der Senatsverwaltung für Umwelt/ Abfallbehörde (vgl. letzte Aktualisierung 07/23)
- Merkblatt 4 "Hinweise zur Entsorgung von mineralischen Bauabfällen, die bei Baumaßnahmen im Land Berlin anfallen" von der Senatsverwaltung für Umwelt/ Abfallbehörde (vgl. letzte Aktualisierung 09/24)

Die Deklarationsanalytik und die verbindliche Abfalldeklaration erfolgen grundsätzlich über den Auftraggeber und seinen hierfür Bevollmächtigten.

Eigenständig durch den AN genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/ Signatur auf dem Übernahmeschein/ Begleitschein zu bestätigen.

Grundsätzlich sind in die Abbruch- und Entsorgungspositionen folgende Punkte einzukalkulieren, wenn es keine besonderen Leistungen nach der VOB sind:

- Aufschütten der Haufwerke
- Transport der Abfälle zum Container bzw. zu Haufwerksfläche
- sortenreine Demontage
- Kosten für das jeweilige Nachweisverfahren

Die Entsorgungskosten werden bei einem Einzelentsorgungsnachweis für gefährlichen Abfall zur Beseitigung bzw. zur Verwertung unmittelbar vom AG an den Deponiebetreiber bzw. an die Verwertungs-/ Behandlungsanlage gezahlt und in der Regel vorab gesondert ausgeschrieben.

Die Entsorgungsgebühren der SBB werden ebenfalls vom AG direkt übernommen.

Bei allen weiteren Entsorgungs- und Verwertungspositionen sind die Deponie- bzw. Annahmegebühren in die Entsorgungspositionen einzukalkulieren.

Der Nachweis über die erfolgte Verwertung/ Beseitigung ist der Bauleitung unverzüglich und unaufgefordert zuzuleiten.

Grundlage für die Abrechnung bilden die ordnungsgemäß ausgefüllten Nachweisbelege, das Aufmaß und die Belege der Annahmestelle über die erfolgte Verwertung/ Beseitigung (Wiegekarten und Eintrag der Annahmestelle auf dem Übernahmeschein/ Begleitschein).
Die Übernahmescheine in Papierform sind durch den AN bereitzustellen und einzukalkulieren

Allgemeiner Hinweis:
In Abhängigkeit von den bei der Durchführung der Baumaßnahme anfallenden Abfallarten werden nachfolgende Vorbemerkungen ganz oder in Teilen Vertragsbestandteil:

a) nicht gefährlicher Abfall
Bei der Entsorgung nicht gefährlicher mineralischer Bauabfälle ist die in §6 KrWG geregelte fünfstufige Abfallhierarchie zu beachten, mit der eine grundsätzliche Rangfolge für Maßnahmen der Vermeidung von Abfällen sowie der Vorbereitung zur Wiederverwendung, des Recyclings, der sonstigen (insbesondere energetischen) Verwertung und der Beseitigung von Abfällen festgelegt ist.
In diesem Sinne sind die Ziele der ErsatzbaustoffV durch eine bestmögliche Verwertung von mineralischen Abfällen zu gewährleisten. Die vom AN vorgesehenen Entsorgungsanlagen sind in tabellarischer Form je Abfallschlüssel und Fraktion spätestens zur Anlaufberatung der Objektüberwachung vorzulegen.

Für den Transport der nicht gefährlichen Abfälle ist eine gültige Anzeige von Sammlern, Beförderern, Händlern und Maklern von Abfällen an die zuständige Behörde erforderlich. Diese ist nach Aufforderung der Vergabestelle unverzüglich vorzulegen, jedoch spätestens vor Auftragserteilung.
Die Fahrzeuge sind während des Transports von nicht gefährlichen Abfällen auf öffentlichen Straßen mit der Warntafel "A" zu kennzeichnen.

Ein vereinfachter Entsorgungsnachweis im Sinne der Verordnung über Verwertungs- und Beseitigungsnachweise ist für die Entsorgung von nicht gefährlichem Abfall in der Regel nicht erforderlich, sofern dieser nicht von der Objektüberwachung oder vom Entsorger für spezielle Fraktionen gefordert wird.

Als Beleg über die Abfuhr und die Annahme des nicht gefährlichen Abfalls ist das Übernahmescheinformular in Papierform als rechnungsbegründende Unterlage zu verwenden, auszufüllen und vor Abfahrt durch die örtliche Bauleitung gegenzeichnen zu lassen.
Bei Abrechnung von mineralischen Abfällen nach Materialklassen (z.B. gemäß ErsatzbaustoffV: RC1, RC2, RC3 oder BMF1, BMF2, BMF3 etc.) sind diese oder die entsprechenden LV-Positionen im Feld Vermerke zu notieren. Daneben ist im Feld Vermerke die Anfallstelle (Ort der Baustelle) zu vermerken.

Alternativ können nach Prüfung eines vom AN vorzulegenden Musters und Freigabe seitens der Objektüberwachung im Einzelfall geeignete vergleichbare Dokumente wie Wiegescheine oder Lieferscheine zur Dokumentation und als rechnungsbegründende Unterlage verwendet werden.

Auf diesen Dokumenten müssen folgende Angaben enthalten sein:

- Name und Anschrift des Abfallerzeugers
- Anfallstelle
- Abfallart, Abfallschlüssel und Abfallmenge, Materialklasse
- Name und Anschrift des Transporteurs
- Name und Anschrift der Verwertungs-/ Beseitigungsanlage

Der AN ist für die sortengerechte Demontage und die fachtechnisch richtige Verwertung aller recyclingfähigen nicht gefährlichen Abfälle in zugelassenen Entsorgungsanlagen gemäß den Regelungen der Gewerbeabfallverordnung (GewAbfV) verantwortlich, sofern der Auftraggeber als Abfallerzeuger gilt.

Sollten im Bauverlauf zusätzliche, aus technischen oder wirtschaftlichen Gründen nicht vermeidbare Gemische bezüglich gemischtem Bauschuttes (AVV 170707) und gemischten Baustellenabfällen (AVV 170904) anfallen, sind diese vom AN gemäß den Anforderungen der Gewerbeabfallverordnung (GewAbfV) zu begründen und zu dokumentieren.

Vom AN ist eine Dokumentation der Erfassung und Entsorgung von Bau- und Abbruchabfällen nach §8 Abs. 3 GewAbfV nach Abschluss der Entsorgungsvorgänge vorzulegen.

b) gefährlicher Abfall
Gefährlicher Abfall zur Beseitigung unterliegt der Andienungspflicht bzw. gefährlicher Abfall zur Verwertung der Anzeigepflicht an die Sonderabfallgesellschaft Brandenburg Berlin (SBB).

Das Merkblatt 2 "Hinweise zur Entsorgung von gefährlichen Abfällen, die bei Baumaßnahmen im Land Berlin anfallen" von der Senatsverwaltung für Umwelt/ Abfallbehörde ist in der jeweils aktuellen Fassung (vgl. letzte Aktualisierung 07/23) zu beachten.

Für den Transport der Abfälle ist eine gültige Transportgenehmigung bzw. Erlaubnis für Sammler, Beförderer, Händler und Makler von gefährlichen Abfällen oder eine Anzeige von Sammlern, Beförderern, Händlern und Maklern von Abfällen erforderlich. Diese ist nach Aufforderung der Vergabestelle unverzüglich vorzulegen, jedoch spätestens vor Auftragserteilung. Die Fahrzeuge sind während des Transports von gefährlichen Abfällen auf öffentlichen Straßen mit der Warntafel "A" zu kennzeichnen.

Grundlage des Nachweisverfahrens bildet die Verordnung über Verwertungs- und Beseitigungsnachweise (Nachweisverordnung) vom 20.10.2006, geändert am 28.04.2022. Ab dem 01.04.2010 ist das elektronische Nachweisverfahren bei gefährlichen Abfällen anzuwenden.

Im BBR wird für die Online-Dienste das Software-Programm "ZEDAL" von der ZEDAL AG in Recklinghausen eingesetzt.

Die Entsorgung gefährlicher Abfälle erfolgt über Einzelentsorgungsnachweise.

Nur in Ausnahmefällen ist nach vorheriger Beantragung und Freigabe seitens des BBR-Abfallbeauftragten eine Entsorgung über Sammelentsorgungsnachweise zulässig.

Bei einer Entsorgung der gefährlichen Abfälle über einen Sammelentsorgungsnachweis sind ein gültiger Sammelentsorgungsnachweis und ein Zuweisungsbescheid notwendig. Diese sind nach Aufforderung der Vergabestelle unverzüglich vorzulegen, jedoch spätestens zur Anlaufberatung.

Als Beleg der Entsorgung ist bei Sammelentsorgung der Übernahmeschein in Papierform oder digital zu verwenden. Der Übernahmeschein ist vor Abfuhr vom Einsammler zur Unterschrift bzw. Signatur an den Beauftragten des AG zu übersenden

Der AN hat neben dem Übernahmeschein eine Kopie des dazugehörigen Begleitscheins aus dem elektronischen Register des Einsammlers bei der Abrechnung als rechnungsbegründende Unterlage zu übergeben.

Bei Entsorgung von gefährlichen Abfällen über ein freiwilliges oder gesetzlich vorgeschriebenes Rücknahmesystem ist die Zulässigkeit der vorgesehenen Annahmestelle vom AN vorab zu belegen.

Es ist ein baustellenbezogener Verbleibnachweis gemäß den Anforderungen der gesetzlichen Regelungen bzw. der individuellen genehmigungsrechtlichen Anforderungen als rechnungsbegründende Unterlage vorzulegen.

#### Titel 2.1 Abbruchmaßnahmen

**2.1.10 Rückbau Kleinsteinpflaster gebunden, Gehwegüberfahrt**
STLB-Bau 2025-04 084
Rückbau des Pflasterbelages außen, aus Naturstein-Kleinpflaster, Dicke 110 mm, einschl. Fundament aus Beton, Bettungsdicke 5 cm, in Gehwegen, nicht schadstoffbelastet,
Abfall ist nicht gefährlich, ohne Festlegung eines Zuordnungskriteriums LAGA/DepVO/EBV/RuVA, Wichte des Abbruchstoffes DIN EN 1991-1-1 28 kN/m3, Geräteeinsatz ist möglich, max. Gesamtgewicht bis 7,5 t, Ausführung staubarm TRGS 559,
aufgenommene Stoffe sammeln, auf LKW des AN laden,
die Entsorgung wird gesondert vergütet.
Menge: 26,000 m2
Leistungsbereichkatalog: 084
DIN276-1_08: 594
DIN276_18: 594

**2.1.20 Rückbau Natursteinplatten granit (Charlottenburger Platte) zur Wiederverwendung seitlich lagern, Gehweg**
STLB-Bau 2025-04 084
Rückbau des Plattenbelages außen, aus Natursteinplatten, Dicke 12 cm, einschl. Bettung aus Kiessand, Dicke 5 cm, in Gehwegen, nicht schadstoffbelastet,
Abfall ist nicht gefährlich, ohne Festlegung eines Zuordnungskriteriums LAGA/DepVO/EBV/RuVA, Wichte des Abbruchstoffes DIN EN 1991-1-1 28 kN/m3, Geräteeinsatz ist möglich, max. Gesamtgewicht bis 3,5 t, Ausführung staubarm TRGS 559,
aufgenommene Stoffe zur Wiederverwendung sortieren, sammeln, wiederverwendbare Stoffe seitlich lagern, nicht wiederverwendbare Stoffe sammeln, und auf der Baustelle lagern.
Menge: 5,000 m2
Leistungsbereichkatalog: 084
DIN276-1_08: 594
DIN276_18: 594

**2.1.30 Rückbau Mosaikpflaster ungebunden, Gehweg**
STLB-Bau 2025-04 084
Rückbau des Pflasterbelages außen, aus Naturstein-Mosaikpflaster, Dicke 50 mm, einschl. Bettung aus Kiessand, Bettungsdicke 5 cm, in Gehwegen, nicht schadstoffbelastet,
Abfall ist nicht gefährlich, ohne Festlegung eines Zuordnungskriteriums LAGA/DepVO/EBV/RuVA, Wichte des Abbruchstoffes DIN EN 1991-1-1 28 kN/m3, Geräteeinsatz ist möglich, max. Gesamtgewicht bis 3,5 t, Ausführung staubarm TRGS 559,
aufgenommene Stoffe zur Wiederverwendung sortieren, sammeln, wiederverwendbare Stoffe seitlich lagern, nicht wiederverwendbare Stoffe sammeln, und auf der Baustelle lagern.
Menge: 16,000 m2
Leistungsbereichkatalog: 084
DIN276-1_08: 594
DIN276_18: 594

**2.1.40 Rückbau Bordstein Naturstein nicht schadstoffbelastet A1 Fundament Beton 24kN/m3 Geräteeinsatz mgl. wiederverwendb Stoffe lagern**
STLB-Bau 2025-04 084
Rückbau des Bordsteins aus Naturstein, nicht schadstoffbelastet,
Abfall ist nicht gefährlich, ohne Festlegung eines Zuordnungskriteriums LAGA/DepVO/EBV/RuVA, Form A 1, einschl. Fundament aus Beton, Bettungsdicke 20 cm, Wichte des Abbruchstoffes DIN EN 1991-1-1 28 kN/m3, Geräteeinsatz ist möglich, max. Gesamtgewicht der Geräte ohne Beschränkung, Ausführung staubarm TRGS 559,
aufgenommene Stoffe zur Wiederverwendung sortieren, sammeln, wiederverwendbare Stoffe seitlich lagern, nicht wiederverwendbare Stoffe sammeln, und auf der Baustelle lagern.
Menge: 12,000 m
Leistungsbereichkatalog: 084
DIN276-1_08: 594
DIN276_18: 594

**2.1.50 Trag- / Frostschutzschicht lösen u. laden**
STLB-Bau 2025-04 084
Rückbau der Befestigung ohne Bindemittel, aus Schotter-Splitt-Brechsand-Gemisch, nicht schadstoffbelastet,
Abfall ist nicht gefährlich, ohne Festlegung eines Zuordnungskriteriums LAGA/DepVO/EBV/RuVA, Wichte des Abbruchstoffes DIN EN 1991-1-1 19 kN/m3, Dicke über 30 bis 40 cm,
Geräteeinsatz ist möglich, max. Gesamtgewicht bis 10 t, Ausführung staubarm TRGS 559, aufgenommene Stoffe zur Entsorgung sortieren, sammeln, im Behälter des AN lagern, Behältergröße nach Wahl des AN, auf LKW des AN laden,
die Entsorgung wird gesondert vergütet.
Menge: 15,000 m3
Leistungsbereichkatalog: 084
DIN276_18: 594

**2.1.60 Bodenhindernis Mauerwerk abbrechen sammeln laden LKW AN**
STLB-Bau 2025-04 002
Hindernis im Boden aus Mauerwerk, abbrechen und im Behälter des AN sammeln, auf LKW des AN laden, Entsorgung wird gesondert vergütet, Abfall ist nicht gefährlich, nicht schadstoffbelastet, Behältergröße nach Wahl des AN.
Menge: 7,000 m3
Leistungsbereichkatalog: 002
DIN276-1_08: 212
DIN276_18: 594

**2.1.70 Bodenhindernis Mauerwerk/Beton abbrechen sammeln laden LKW AN**
STLB-Bau 2025-04 002
Hindernis im Boden aus Mauerwerk und Beton, abbrechen und im Behälter des AN sammeln, auf LKW des AN laden, Entsorgung wird gesondert vergütet, Abfall ist nicht gefährlich, nicht schadstoffbelastet, Behältergröße nach Wahl des AN.
Menge: 3,000 m3
Leistungsbereichkatalog: 002
DIN276-1_08: 212
DIN276_18: 594

**2.1.80 Bodenhindernis Beton abbrechen sammeln laden LKW AN**
STLB-Bau 2025-04 002
Hindernis im Boden aus Beton, abbrechen und im Behälter des AN sammeln, auf LKW des AN laden, Entsorgung wird gesondert vergütet, Abfall ist nicht gefährlich, nicht schadstoffbelastet, Behältergröße nach Wahl des AN.
Menge: 3,000 m3
Leistungsbereichkatalog: 002
DIN276-1_08: 212
DIN276_18: 594

**2.1.90 Bodenhindernis Stahlbeton abbrechen sammeln laden LKW AN**
STLB-Bau 2025-04 002
Hindernis im Boden aus Stahlbeton, abbrechen und im Behälter des AN sammeln, auf LKW des AN laden, Entsorgung wird gesondert vergütet, Abfall ist nicht gefährlich, nicht schadstoffbelastet, Behältergröße nach Wahl des AN.
Menge: 2,000 m3
Leistungsbereichkatalog: 002
DIN276-1_08: 212
DIN276_18: 594

#### Titel 2.2 Materialentsorgung

**2.2.10 Abfall AVV170504 Boden/Stein EBV 2023 BM-0 bis 100km, nicht schadstoffbelastet**
*** Bezugsbeschreibung
STLB-Bau 2025-04 087
Bau- und Abbruchabfälle, Boden, Steine und Baggergut,
nicht gefährlich, Abfallschlüssel nach AVV (Abfallverzeichnis-Verordnung) 170504 Boden/Stein,
nicht schadstoffbelastet, Werte gemäß Ersatzbaustoffverordnung 2023 sind eingehalten,
Charakterisierung Bodenmaterial Klasse BM-0 Sand nach EBV 2023, Anlage 1, Tabelle 3,
auf Fahrzeug lagernd, mit LKW des AN transportieren, entsorgen, max. Gesamtgewicht bis 25 t, zur Verwertungsanlage, Transportweg bis 100 km, Vergütung der Entsorgung gegen Nachweis.
Menge: 80,000 t
Leistungsbereichkatalog: 087
DIN276-1_08: 396
DIN276_18: 596

**2.2.20 Wie vor, jedoch Boden BM-F1 nach EBV 2023, nicht schadstoffbelastet**
*** wie Position 2.2.10
STLB-Bau 2025-04 087
Charakterisierung Bodenmaterial Klasse BM-F1 nach EBV 2023, Anlage 1, Tabelle 3
schadstoffbelastet
Menge: 15,000 t
Leistungsbereichkatalog: 087
DIN276-1_08: 396
DIN276_18: 596

**2.2.30 Abfall AVV170101 Beton EBV RC-1 bis 50km, nicht schadstoffbelastet**
STLB-Bau 2025-04 087
Bau- und Abbruchabfälle, Beton, Ziegel, Fliesen und Keramik,
nicht gefährlich, Abfallschlüssel nach AVV (Abfallverzeichnis-Verordnung) 170101 Beton,
nicht schadstoffbelastet, Werte gemäß Ersatzbaustoffverordnung 2023 sind eingehalten,
Charakterisierung gemischter Bauschutt Klasse RC-1 nach EBV 2023, Anlage 1, Tabelle 1,
auf Baustelle lagernd, laden, mit LKW des AN transportieren, entsorgen, max. Gesamtgewicht ohne Beschränkung, zur Verwertungsanlage, Transportweg bis 50 km, Vergütung der Entsorgung übernimmt AN.
Menge: 12,000 t
Leistungsbereichkatalog: 087
DIN276-1_08: 396
DIN276_18: 596

**2.2.40 Abfall AVV170102 Ziegel EBV RC-1 bis 50km, nicht schadstoffbelastet**
STLB-Bau 2025-04 087
Bau- und Abbruchabfälle, Beton, Ziegel, Fliesen und Keramik,
nicht gefährlich, Abfallschlüssel nach AVV (Abfallverzeichnis-Verordnung) 170102 Ziegel,
nicht schadstoffbelastet, Werte gemäß Ersatzbaustoffverordnung 2023 sind eingehalten,
Charakterisierung gemischter Bauschutt Klasse RC-1 nach EBV 2023, Anlage 1, Tabelle 1,
auf Baustelle lagernd, laden, mit LKW des AN transportieren, entsorgen, max. Gesamtgewicht ohne Beschränkung, zur Verwertungsanlage, Transportweg bis 50 km, Vergütung der Entsorgung übernimmt AN.
Menge: 13,000 t
Leistungsbereichkatalog: 087
DIN276-1_08: 396
DIN276_18: 596

**2.2.50 Abfall AVV170102 Ziegel/Beton EBV RC-1 bis 50km, nicht schadstoffbelastet**
STLB-Bau 2025-04 087
Bau- und Abbruchabfälle, Beton, Ziegel, Fliesen und Keramik,
nicht gefährlich, Abfallschlüssel nach AVV (Abfallverzeichnis-Verordnung) 170107 Gemische aus Beton, Ziegel, Fliesen und Keramik,
nicht schadstoffbelastet, Werte gemäß Ersatzbaustoffverordnung 2023 sind eingehalten,
Charakterisierung gemischter Bauschutt Klasse RC-1 nach EBV 2023, Anlage 1, Tabelle 1,
auf Baustelle lagernd, laden, mit LKW des AN transportieren, entsorgen, max. Gesamtgewicht ohne Beschränkung, zur Verwertungsanlage, Transportweg bis 50 km, Vergütung der Entsorgung übernimmt AN.
Menge: 6,000 t
Leistungsbereichkatalog: 087
DIN276-1_08: 396
DIN276_18: 596

**2.2.60 Abfall AVV170405 Eisen/Stahl bis 50km, nicht schadstoffbelastet**
STLB-Bau 2025-04 087
Bau- und Abbruchabfälle, Metalle,
nicht gefährlich, Abfallschlüssel nach AVV (Abfallverzeichnis-Verordnung) 170405 Eisen/Stahl,
nicht schadstoffbelastet,
auf Baustelle lagernd, laden, mit LKW des AN transportieren, entsorgen, max. Gesamtgewicht ohne Beschränkung, zur Verwertungsanlage, Transportweg bis 50 km, Vergütung der Entsorgung übernimmt AN, Mengenermittlung nach Wiegekarte.
Menge: 7,850 kg
Leistungsbereichkatalog: 087
DIN276-1_08: 396
DIN276_18: 596

### Abschnitt 3 Erdbau

*Hinweis: Hinweise Erdarbeiten*
Die zusätzlichen technischen Vorbemerkungen sowie die Positionen des Abschnittes 03 Kampfmittelbegleitung unter 01 Baustelleneinrichtung sind vollumfänglich bei allen Erdarbeiten zu berücksichtigen.

Im Rahmen der Maßnahme erforderliche Bodeneingriffe werden archäologisch begleitet. Da es einen potenziellen Kampfmittelverdacht gibt, müssen diese Arbeiten auch kampfmitteltechnisch begleitet werden. Die Leistung ist durch den AN, ggf mit Hilfe eines Subunternehmers, der die Genehmigung nach §7 SprengG besitzt, anzubieten. Die KMR bzw. Begleitung erfolgt parallel zu den Arbeiten der Archäologie. Die Erdarbeiten müssen in Abstimmung mit dem Feuerwerker sowie des Archäologen lageweise in einer Stärke von i.d.R. 30 cm erfolgen. Die einzelnen Lagen werden jeweils sondiert sowie archäologisch begutachtet. Es ist damit zu rechnen, dass es zu Verzögerungen im Bauablauf kommen kann.

Kampfmittel
Werden bei den Arbeiten Maschinen (z.B. Bagger) eingesetzt, sind die Sicherheitsanforderungen der DGUV Information 201-207 einzuhalten. Diese beinhalten die Sicherung der Frontscheibe mittels Panzerglasscheibe und einen verstärkten Fußraum. Für den Aushub wird ein Grabenräumlöffel empfohlen.

Eine Gefährdungsabschätzung sowie Räumkonzept in Anlehnung an BFR KMR vom 01.11.2025 liegt vor und wird bei Auftragserteilung zur Verfügung gestellt.

Archäologie
Der Erdaushub hat mit einem zahnlosen Löffel oder Böschungshobel mit rückwärtsfahrendem Bagger zu

Ein Grabungkonzept der Maßnahme 2757_2025 vom 15.06.2024 liegt vor und wird bei Auftragserteilung zur Verfügung gestellt.

Die besonderen Erschwernisse im Hinblick auf die kampfmitteltechnische und archäologische Baubegleitung sind in die nachfolgenden EP Preise einzukalkulieren.

#### Titel 3.1 Herstellung

**3.1.10 Oberboden Lageweise abtragen u. auf Haufwerk setzen, Abtrag-H 20-30cm**
*** Bezugsbeschreibung
STLB-Bau 2025-04 003
Oberboden, profilgerecht abtragen, laden, fördern und auf Miete setzen, Bodengruppe 1 DIN 18915 (organisch), eine Bodengruppe, Bodengruppe 1 SE DIN 18196 (enggestufter Sand), Abtragshöhe über 20 bis 30 cm.
Menge: 40,000 m3
Leistungsbereichkatalog: 003
DIN276-1_08: 511
DIN276_18: 511

**3.1.20 Wie vor, jedoch in Handarbeit;**
*** wie Position 3.1.10
STLB-Bau 2025-04 003
in Handarbeit
Menge: 10,000 m3
Leistungsbereichkatalog: 003
DIN276-1_08: 511
DIN276_18: 511

**3.1.30 wie vor, jedoch im Böschungsbereich**
STLB-Bau 2025-04 003
Oberboden, profilgerecht abtragen, laden, fördern und auf Miete setzen, Bodengruppe 1 DIN 18915 (organisch), eine Bodengruppe, Bodengruppe 1 SE DIN 18196 (enggestufter Sand), Neigung Abtragfläche 1:3 bis 1:2, Abtragshöhe über 20 bis 30 cm.
Menge: 10,000 m3
Leistungsbereichkatalog: 003
DIN276-1_08: 511
DIN276_18: 511

**3.1.40 Füllboden liefern in Böschung auftragen, D 35-40cm**
STLB-Bau 2025-04 003
Unterboden, liefern, profilgerecht auftragen, Bodengruppe 2a DIN 18915 (nicht bindig, sandig), eine Bodengruppe, Bodengruppe 1 SE DIN 18196 (enggestufter Sand), Neigung Auftragsfläche 1:3 bis 1:2, Auftragsdicke über 35 bis 40 cm.
Menge: 80,000 m3
Leistungsbereichkatalog: 003
DIN276-1_08: 512
DIN276_18: 511

**3.1.50 Verbau einbauen rückbauen Graben T bis 1,25m B bis 1m**
STLB-Bau 2025-04 006
Verbau DIN 18303 einbauen, Verbau wieder rückbauen, für Graben, Verbautiefe bis 1,25 m, Breite der Sohle zwischen den Bekleidungen bis 1 m, eine Bodengruppe, Bodengruppe 1 SE DIN 18196 (enggestufter Sand).
Menge: 40,000 m2
Leistungsbereichkatalog: 006
DIN276-1_08: 312
DIN276_18: 511

**3.1.60 Suchgraben in Handvorschachtung, B 0,5-0,6m, T bis 0,8m**
STLB-Bau 2025-04 002
Boden der Gräben, ab Geländeoberfläche, profilgerecht lösen, seitlich lagern, verfüllen, verdichten, Arbeiten von Hand, verdrängten Boden seitlich lagern, Abfall ist nicht gefährlich, ohne Festlegung eines Zuordnungskriteriums LAGA/DepVO/EBV/RuVA, mit Behinderung durch Baumwurzeln DIN 18920, Breite der Sohle über 0,5 bis 0,6 m, Aushubtiefe bis 0,8 m,
Homogenbereich 1, mit einer Bodengruppe, Bodengruppe 1 SE DIN 18196 (enggestufter Sand), Tiefe oberer Horizont des Homogenbereiches von 0 m, Tiefe unterer Horizont des Homogenbereiches bis 2 m,
Baumaßnahme der Geotechnischen Kategorie 1 DIN 4020, Mengenermittlung nach Aufmaß an der Entnahmestelle.
Menge: 1,000 m3
Leistungsbereichkatalog: 002
DIN276-1_08: 549
DIN276_18: 511

**3.1.70 Boden Einzelfundament T 0,5m lösen u. laden**
STLB-Bau 2025-04 002
Boden für Einzelfundament, ab Geländeoberfläche,
profilgerecht lösen, fördern, im Behälter des AN sammeln, auf LKW des AN laden,
die Entsorgung wird gesondert vergütet, Abfall ist nicht gefährlich, nicht schadstoffbelastet, ohne Festlegung eines Zuordnungskriteriums LAGA/DepVO/EBV/RuVA, Behältergröße nach Wahl des AN,
Gesamtbreite über 0,75 bis 1 m,
Gesamtlänge über 0,75 bis 1 m,
Aushubtiefe bis 1 m,
Homogenbereich 1, mit einer Bodengruppe, Bodengruppe 1 SU DIN 18196 (Sand-Schluff-Gemisch), Tiefe oberer Horizont des Homogenbereiches von 0 m, Tiefe unterer Horizont des Homogenbereiches bis 5 m,
Baumaßnahme der Geotechnischen Kategorie 1 DIN 4020, Mengenermittlung nach Aufmaß an der Entnahmestelle.
Menge: 5,000 m3
Leistungsbereichkatalog: 002
DIN276_18: 511

**3.1.80 Boden Streifenfundament T bis 1,25m; Mauer**
STLB-Bau 2025-04 002
Boden für Streifenfundament, ab Geländeoberfläche,
profilgerecht lösen, fördern, lagern, Abfall ist nicht gefährlich, nicht schadstoffbelastet, Zuordnung nach Haufwerksbeprobung,
Verbau wird gesondert vergütet,
Aushubtiefe bis 1,25 m,
Homogenbereich 1, mit einer Bodengruppe, Bodengruppe 1 SE DIN 18196 (enggestufter Sand), Tiefe oberer Horizont des Homogenbereiches von 1 m, Tiefe unterer Horizont des Homogenbereiches bis 2 m,
Baumaßnahme der Geotechnischen Kategorie 1 DIN 4020, Mengenermittlung nach Aufmaß an der Entnahmestelle.
Menge: 11,000 m3
Leistungsbereichkatalog: 002
DIN276-1_08: 322
DIN276_18: 511

### Abschnitt 4 Oberbau, Deckschichten

#### Titel 4.1 Wege

**4.1.10 Schutzlage Abdichtung Wand Noppenbahn D 5mm**
STLB-Bau 2025-04 018
Schutzlage für Abdichtung erdberührter Wände DIN 18533-1 und DIN 18533-2, aus Noppenbahn mit Gleit-, Schutz- und Lastverteilungsschicht, Schichtdicke 5 mm, lose verlegen, Überlappungsbreite 10 cm.
Menge: 40,000 m2
Leistungsbereichkatalog: 018
DIN276-1_08: 335
DIN276_18: 531

**4.1.20 Läuferreihe Kleinstein Granit, 2-zeilig, Rinne**
STLB-Bau 2025-04 080
Pflasterstreifen als Randeinfassung als Läuferreihe, aus Steinpflaster FGSV ZTV Pflaster-StB und Ergänzung M RR, gebundene Bauweise, Ausführung der Pflasterstreifen nach Anzahl der Zeilen, 2-zeilig, Natursteinpflaster, DIN EN 1342, Gesteinsart Granit, Maße L/B/H 100/100/100 mm, Dickenabweichung Klasse 0, in Parkflächen, Belastungskategorie A, Tragschicht wird gesondert vergütet, Fundament und 2-seitige Rückenstütze aus Beton mit einer Zusammensetzung C 12/15 DIN EN 206 und DIN 1045-2, Dicke 20 +/- 2 cm, Breite der Rückenstütze 10 +/- 2 cm, zementgebundenen Pflasterfugenmörtel einkehren und einschlämmen, Fugenbreite 15 +/- 2 mm, mit Bewegungsfugen im Abstand von 5 bis 6 m.
Menge: 5,000 m
Leistungsbereichkatalog: 080
DIN276-1_08: 524
DIN276_18: 531

*Hinweis: Hinweise Arbeiten im öffentlichen Straßenland*
Zur Ausführung der Arbeiten im Bereich öffentlicher Gehweg (Straßen- und Tiefbauarbeiten) der nachfolgenden Positionen muss der AN eine entsprechende Zulassung ULV-Nummer des Landes Berlin besitzen. Der Nachweis über die Zulassung bzw. die Nennung eines geeigneten Nachunternehmers sind bei Angebotsabfrage einzureichen.

Die Positionen beinhalten Anarbeitungsarbeiten von Pflasterflächen im Bereich des öffentlichen Gehweges Scharnhorststraße im Nachgang an die Baumaßnahme sowie der Rückbau- und die Herstellung von je einer Gehwegüberfahrt.

#### Titel 4.2 Öffentliche Flächen

**4.2.10 Planum befestigte Flächen, EV2 45MPa**
STLB-Bau 2025-04 002
Planum herstellen, für Wege, zulässige Abweichung von der Sollhöhe +/- 2 cm, Verformungsmodul mind. EV2 45 MPa, Arbeiten mit Gerät.
Menge: 48,000 m2
Leistungsbereichkatalog: 002
DIN276-1_08: 521
DIN276_18: 532

**4.2.20 Lastplattendruckversuch statisch, Tragschicht**
STLB-Bau 2025-04 080
Kontrollprüfung ZTV SoB-StB auf besondere Anordnung des AG, für Kies-/Schottertragschicht, Prüfung für Verformungsmodul, mit statischem Lastplattendruckversuch DIN 18134.
Menge: 2,000 St
Leistungsbereichkatalog: 080
DIN276_18: 532

**4.2.30 FSS Bk0,3 EV2 100MPa 0/45 D 20cm, Gehwegüberfahrt**
STLB-Bau 2025-04 080
Frostschutzschicht, Belastungsklasse RStO 12/24 Bk0,3, Verformungsmodul auf der Oberfläche mind. EV2 100 MPa, aus Baustoffgemisch für Frostschutzschicht, natürliche Gesteinskörnung TL Gestein, Körnung 0/45, Schichtdicke 20 cm, wasserdurchlässig, kf größer gleich 5 x 10 hoch minus 5 m/s, Arbeiten mit Gerät.
Menge: 16,000 m2
Leistungsbereichkatalog: 080
DIN276-1_08: 522
DIN276_18: 532

**4.2.40 STS Geh-Radweg EV2 120MPa 0/32 D 20cm mit Gerät**
STLB-Bau 2025-04 080
Schottertragschicht, in Geh- und Radwegen, Verformungsmodul auf der Oberfläche mind. EV2 120 MPa, aus Baustoffgemisch für Schottertragschicht, Körnung 0/32, Schichtdicke 20 cm, wasserdurchlässig, kf größer gleich 5 x 10 hoch minus 5 m/s, Einbau in Teilflächen, abgerechnet wird nach Auftragprofilen, Arbeiten mit Gerät.
Menge: 50,000 m2
Leistungsbereichkatalog: 080
DIN276-1_08: 521
DIN276_18: 532

**4.2.50 Kleinsteinpflaster Naturstein, Gehwegüberfahrt**
STLB-Bau 2025-04 080
Pflasterdecke ZTV Pflaster-StB, aus Natursteinen DIN EN 1342, ungebundene Bauweise, Granit, grau, Maße L/B/H 110/110/110 mm, Dickenabweichung Klasse 0, verlegen in Passe, in Gehwegen, Tragschicht wird gesondert vergütet, Bettung aus Baustoffgemisch Körnung 0/5 aus natürlichen gebrochenen Gesteinskörnungen (Brechsand-Splitt-Gemisch), TL Pflaster-StB Kategorie GN, Dicke 4 +/- 1 cm, Baustoffgemisch für Fugen, Körnung 0/5 aus natürlichen gebrochenen Gesteinskörnungen (Brechsand-Splitt-Gemisch) einkehren und einschlämmen, Fugenbreite 10 +/- 5 mm.
Menge: 16,000 m2
Leistungsbereichkatalog: 080
DIN276-1_08: 521
DIN276_18: 532

**4.2.60 Mosaikpflaster Naturstein, bauseits, Gehweg**
STLB-Bau 2025-04 080
Pflasterdecke ZTV Pflaster-StB, aus Natursteinen DIN EN 1342, ungebundene Bauweise, Granit, Maße L/B/H 50/50/50 mm, gebrauchte Steine, seitlich lagernd, verlegen in Passe, in Gehwegen, Tragschicht wird gesondert vergütet, Bettung aus Baustoffgemisch Körnung 0/5 aus natürlichen gebrochenen Gesteinskörnungen (Brechsand-Splitt-Gemisch), TL Pflaster-StB Kategorie GN, Dicke 4 +/- 1 cm, Baustoffgemisch für Fugen, Körnung 0/5 aus natürlichen gebrochenen Gesteinskörnungen (Brechsand-Splitt-Gemisch) einkehren und einschlämmen, Fugenbreite 5 +/- 2 mm.
Menge: 22,000 m2
Leistungsbereichkatalog: 080
DIN276-1_08: 521
DIN276_18: 532

**4.2.70 Mosaikpflaster Granit liefern und einbauen, Gehweg**
STLB-Bau 2025-04 080
Pflasterdecke, aus Natursteinen DIN EN 1342, ungebundene Bauweise, Granit, grau, Maße L/B/H 50/50/50 mm, Dickenabweichung Klasse 0, in Gehwegen, Tragschicht wird gesondert vergütet, Bettung aus Baustoffgemisch Körnung 0/5 aus natürlichen gebrochenen Gesteinskörnungen (Brechsand-Splitt-Gemisch), TL Pflaster-StB Kategorie GN, Dicke 4 +/- 1 cm, Baustoffgemisch für Fugen, Körnung 0/5 aus natürlichen gebrochenen Gesteinskörnungen (Brechsand-Splitt-Gemisch) einkehren und einschlämmen, Fugenbreite 5 +/- 2 mm.
Menge: 5,000 m2
Leistungsbereichkatalog: 080
DIN276-1_08: 521
DIN276_18: 532

**4.2.80 Natursteinplatten Granit (Charlottenburger Platte) überarbeiten/anarbeiten**
STLB-Bau 2025-04 080
Plattenbelag aus Platten aus Naturstein, DIN EN 1341, ungebundene Bauweise, als Bahnenware, Dicke 20 cm, Gesteinsart Granit, Kante abgeschrägt, Horizontal-/Vertikalschenkel bis 2 mm, gebrauchte Platten, seitlich lagernd, Tragschicht wird gesondert vergütet, Bettung aus Baustoffgemisch Körnung 0/5 aus natürlichen gebrochenen Gesteinskörnungen (Brechsand-Splitt-Gemisch), TL Pflaster-StB Kategorie GN, Dicke 4 +/- 1 cm, in parallelen Reihen, in Gehwegen, Bettungsstoff als Fugenfüllung einkehren und einschlämmen, Fugenbreite 10 +/- 5 mm, einschl. Verdichten des Plattenbelages.
Menge: 12,000 m2
Leistungsbereichkatalog: 080
DIN276-1_08: 521
DIN276_18: 532

**4.2.90 Naturbord Absenkung Granit Bestand, Gehwegüberfahrt**
STLB-Bau 2025-04 080
Bordstein aus Naturstein, DIN EN 1343, Maße DIN 482, Form A 1, Granit, gebraucht, seitlich lagernd, Ausführung gemäß FGSV ZTV Pflaster-StB und Ergänzung M RR, mit Fundament und einseitiger Rückenstütze aus Beton mit einer Zusammensetzung C 20/25 DIN EN 206 und DIN 1045-2, Bettungsdicke 20 cm, Breite der Rückenstütze 15 cm, Fugen offen.
Menge: 8,000 m
Leistungsbereichkatalog: 080
DIN276-1_08: 522
DIN276_18: 532

**4.2.100 Naturbord Hochbord Granit Bestand, Gehweg**
STLB-Bau 2025-04 080
Bordstein aus Naturstein, DIN EN 1343, Maße DIN 482, Form A 1, Granit, gebraucht, seitlich lagernd, Ausführung gemäß FGSV ZTV Pflaster-StB und Ergänzung M RR, mit Fundament und einseitiger Rückenstütze aus Beton mit einer Zusammensetzung C 20/25 DIN EN 206 und DIN 1045-2, Bettungsdicke 20 cm, Breite der Rückenstütze 15 cm, Fugen offen.
Menge: 7,000 m
Leistungsbereichkatalog: 080
DIN276-1_08: 522
DIN276_18: 532

### Abschnitt 5 Baukonstruktion

#### Titel 5.1 Einfriedungen/Wandkonstruktionen

**5.1.10 FSS EV2 80MPa 0/45 D 20cm**
STLB-Bau 2025-04 080
Frostschutzschicht ZTV SoB-StB, Verformungsmodul auf der Oberfläche mind. EV2 80 MPa, aus Baustoffgemisch für Frostschutzschicht, natürliche Gesteinskörnung TL Gestein, Körnung 0/45, Schichtdicke 20 cm, Infiltrationsbeiwert ki größer gleich 1 x 10 hoch minus 5 m/s, Arbeiten mit Gerät.
Menge: 10,500 m2
Leistungsbereichkatalog: 080
DIN276-1_08: 521
DIN276_18: 543

**5.1.20 Ortbeton Sauberkeitsschicht Fundament C8/10 D 5cm**
STLB-Bau 2025-04 013
Ortbeton Sauberkeitsschicht, für Streifenfundament, Untergrund waagerecht, obere Betonfläche waagerecht, als unbewehrter Beton, Normalbeton C 8/10 DIN EN 206, DIN 1045-2, natürliche Gesteinskörnung, Dicke 5 cm.
Menge: 10,500 m2
Leistungsbereichkatalog: 013
DIN276-1_08: 326
DIN276_18: 543

**5.1.30 Ortbeton Fundament bewehrt C20/25, B 58cm T 50-75cm**
STLB-Bau 2025-04 013
Ortbeton Streifenfundament, obere Betonfläche waagerecht, aus Stahlbeton, Normalbeton C 20/25 DIN EN 206, DIN 1045-2, natürliche Gesteinskörnung, Querschnittsbreite über 50 bis 75 cm, Querschnittstiefe über 50 bis 75 cm.
Menge: 6,000 m3
Leistungsbereichkatalog: 013
DIN276-1_08: 322
DIN276_18: 543

**5.1.40 Ortbeton Einzelfundament Pfosten unbewehrt C20/25**
STLB-Bau 2025-04 013
Ortbeton Einzelfundament, obere Betonfläche waagerecht, aus unbewehrtem Beton, Normalbeton C 20/25 DIN EN 206, DIN 1045-2, natürliche Gesteinskörnung, Einzelvolumen bis 0,25 m3.
Menge: 4,100 m3
Leistungsbereichkatalog: 013
DIN276-1_08: 322
DIN276_18: 543

**5.1.50 Bitumenbahn Sperrschicht gegen aufsteigende Feuchtigkeit**
STLB-Bau 2025-04 013
Trennlage aus Bitumenbahn, nackte Bitumenbahn DIN 52129 - R 500 N, 2-lagig, versetzt verkleben/verschweißen, auf Sauberkeitsschicht, Untergrund Beton.
Menge: 7,000 m2
Leistungsbereichkatalog: 013
DIN276-1_08: 326
DIN276_18: 543

**5.1.60 Bitumenemulsion, Abdichtung gegen seitliche Feuchtigkeit**
STLB-Bau 2025-04 018
Voranstrich für bahnenförmige Abdichtungen, aus Bitumenemulsion, auf Außenwand, Höhe bis 2 m, Arbeitsraumbreite bis 0,5 m, Untergrund geputztes Mauerwerk, Ausführung gemäß Einzelbeschreibung,
Einzelbeschreibungs-Nr 'Abdichtung gegen seitliche Feuchtigkeit, beidseitig,
gem. DIN 4117 auf Mauerwerksflächen
Abdichtung mit dreifachem Kaltdeckanstrich nach
DIN 18337 aus Bitumenemulsion
Anstrichhöhe bis 5 cm unter OK-Gelände'
.
Menge: 2,500 m2
Leistungsbereichkatalog: 018
DIN276-1_08: 335
DIN276_18: 543

**5.1.70 Mauerwerk freistehend, B 36,5cm, H 70cm, Klinker NF**
Mauerwerk EN 1996 der freistehenden Wand, obere Wandfläche waagerecht, 2-seitig als Sichtmauerwerk, Fugenglattstrich, Mauerziegel DIN EN 771-1 in Verbindung mit DIN 20000-401 oder nach Zulassung, VMz, Festigkeitsklasse 28, Rohdichteklasse 2, Mauerwerksdicke 36,5 cm, Mauermörtel M 20 DIN 18580 oder DIN 20000-412 in Verbindung mit DIN EN 998-2, NF (240/115/71), Arbeitshöhe bis 3,5 m, Höhe 70 cm. beidseitige Ansichtsfläche.

Maße Klinkerstein: NF 240x115x71 mm
Farbe: hochwertiger Klinker in drei Tönen, keine Changierung der Steine in sich, Farbton: Rot, schwarz, kupfer
Oberfläche/Struktur: glatt, ungefast, Wasserschnitt
Dehnungsfugen: ca. alle 6 m gem. Werkplanung

Sichtmauerwerk vollfugig im Kreuzverband gemauert mit Klinker-Vollstein (Formbackziegel). Wasserstrich Stein, aus rotem Ton gebrannt, teilweise mit schwarzer und kupferfarbener Flammung versehen. Glatte Oberfläche ohne Narbung. Verwendung von Wasser als Trennmittel beim Formen der Ziegelsteine.

Der Schnitt von Paßsteinen ist in den Einheitspreis mit einzukalkulieren.

Abrechnung Sichtmauerwerk nach Abwicklung der Bearbeitungsflächen.

Die Mengenangabe bezieht sich auf die straßenseitige Ansichtfläche.

Die Bestellung des Klinkers, der Granitplatten sowie des Fugenmaterials ist erst nach erfolgreicher Bemusterung mit Freigabe durch den AG möglich. Die Bemusterung wird gesondert vergütet.

Der Einbau kann erst nach freigegebener Werkplanung erfolgen. Die Werkplanung wird gesondert vergütet.

Ausführung gem. Detailplan D10115GSMAUA500_DT005

Handelsname/Produkt '......

...............................' vom Bieter einzutragen
Menge: 11,500 m2
Leistungsbereichkatalog: 012
DIN276-1_08: 331
DIN276_18: 543

**5.1.80 Mauerabdeckung Granit, B 40cm, D 5cm, Mauersockel**
STLB-Bau 2025-04 014
Mauerabdeckung aus Naturwerkstein, außen, Breite 40 cm, Dicke 50 mm, mit 2-seitigem Gefälle, Wassernase allseitig, Draufsicht gebürstet, verankern, verfugen mit mineralischem Fugenmörtel, grau, Fugenbreite 3 mm, Gesteinsart Granit.
Menge: 16,000 m
Leistungsbereichkatalog: 014
DIN276-1_08: 332
DIN276_18: 543

**5.1.90 Mauerwerk Pfeiler freistehend, L/B 51,5/36,5cm, H 2,25m**
Mauerwerk EN 1996 der Pfeiler für freistehende Wand, obere Wandfläche waagerecht, allseitig als Sichtmauerwerk, Fugenglattstrich, Mauerziegel DIN EN 771-1 in Verbindung mit DIN 20000-401 oder nach Zulassung, VMz, Festigkeitsklasse 28, Rohdichteklasse 2, Mauerwerksdicke 36,5 cm, Länge Pfeiler 51,5 cm, Mauermörtel M 20 DIN 18580 oder DIN 20000-412 in Verbindung mit DIN EN 998-2, NF (240/115/71), Arbeitshöhe bis 3,5 m, Höhe 225 cm. allsseitige Ansichtsfläche.

Maße Klinkerstein: NF 240x115x71 mm
Farbe: hochwertiger Klinker in drei Tönen, keine Changierung der Steine in sich, Farbton: Rot, schwarz, kupfer
Oberfläche/Struktur: glatt, ungefast, Wasserschnitt
Dehnungsfugen: ca. alle 6 m gem. Werkplanung

Sichtmauerwerk vollfugig im Kreuzverband gemauert mit Klinker-Vollstein (Formbackziegel). Wasserstrich Stein, aus rotem Ton gebrannt, teilweise mit schwarzer und kupferfarbener Flammung versehen. Glatte Oberfläche ohne Narbung. Verwendung von Wasser als Trennmittel beim Formen der Ziegelsteine.

Der Schnitt von Paßsteinen ist in den Einheitspreis mit einzukalkulieren.

Abrechnung pro Pfeiler als Stückpreis.

Die Bestellung des Klinkers, der Granitplatten sowie des Fugenmaterials ist erst nach erfolgreicher Bemusterung mit Freigabe durch den AG möglich. Die Bemusterung wird gesondert vergütet.

Der Einbau kann erst nach freigegebener Werkplanung erfolgen. Die Werkplanung wird gesondert vergütet.

Ausführung gem. Detailplan D10115GSMAUA500_DT005
Menge: 3,000 St
Leistungsbereichkatalog: 012
DIN276-1_08: 333
DIN276_18: 543

**5.1.100 Pfeilerabdeckung Granit, B 40cm, D 12cm, Pfeiler**
STLB-Bau 2025-04 014
Pfeilerabdeckung aus Naturwerkstein, außen, Einzellänge 40 cm, Breite 40 cm, Dicke 120 mm, mit 2-seitigem Gefälle, Wassernase allseitig, Draufsicht gebürstet, verankern, verfugen mit mineralischem Fugenmörtel, grau, Fugenbreite 3 mm, Gesteinsart Granit, Arbeitshöhe der zu bearbeitenden oder zu bekleidenden Fläche bis 3,5 m über der Standfläche des hierfür erforderlichen Gerüstes.
Menge: 3,000 St
Leistungsbereichkatalog: 014
DIN276-1_08: 333
DIN276_18: 543

**5.1.110 Zaun Stahl, H 1,5 m, auf Mauersockel Klinker**
Zaunanlage, Höhe 1,5 m, Streben Vollstab 20/20 mm, drei waagerechte beidseitige Gurte aus Flachstahl 20/8 mm liefern und fachgerecht montieren.

Breite der Zaunfelder für eine gleichmäßige Aufteilung zwischen den gemauerten Pfeilern mitteln (ca. 2 m).

Inkl. Pfosten 60/60/1900 mm zum einbetonieren mittels Kernlochbohrung, Tiefe 400 mm in gemauerten Klinkersockel. Abschluss Pfosten auf OK Mauer mittels Abdeckplatte 80/80 mm.

Horizontale Befestigung über Langlochlaschen 18/30 mm mit angeschweißter Dübelschraube M8 in gemauerte Pfeiler.

Metallbehandlung: feuerverzinkt nach DIN ISO 1461 und pulverbeschichtet in DB 703.

Zaunhöhe: 1,50 m
Zaunfeldlänge: variierend (Abstand gemittelt), ca. 2 m
Überstand oben: 100 mm
Überstand unten: 50 mm
Doppelter Obergurt/Flachstahl: 20x8 mm (beidseitig),
Abstand Obergurte: 100 mm
Untergurt/Flachstahl: 20x8 mm
Abstand Untergurt/Boden: 100 mm
Lichtes Maß zw. Ober- und Untergurt : 1,20 m
Streben Vollstab 20/20 mm
Abstand Streben: 110 mm
Länge Pfosten: 1,90 m
Anzahl Pfosten: 12 Stück

inkl. Fundament (Kernbohrung)

Der Einbau kann erst nach freigegebener Werkplanung erfolgen. Die Werkplanung wird gesondert vergütet.

Ausführung gem. Detailplan D10115GSMAUA500_DT005

angebotenes Fabrikat: '.........

......................' vom Bieter auszufüllen

.
Menge: 16,000 m
Leistungsbereichkatalog: 003
DIN276-1_08: 531
DIN276_18: 541

**5.1.120 Tor, 2-flügelig, H 2,15m, Pflegetor Scharnhorsstr**
Drehflügeltor für Zaunanlage der Vorposition, handbetätigt, 2-flügelig, symmetrisch, Breite Flügel 150 cm, Torrahmenhöhe 2,15 m für lichte Breite zw. den Pfosten (Klinkerpfeiler aus Vorpostion): 3.000 mm, Scharniere: verstellbar, Rahmen : 60/60/2 mm, Öffnungsrichtung: DIN rechts links einwärts, inkl. Profilzylinderschloss, Druckergarnitur aus elox. Alu, Mittel- und Seitenfeststeller, Metallbehandlung feuerverzinkt nach DIN ISO 1461 und pulverbeschichtet in DB 703, liefern und fachgerecht an Klinkerpfeiler aus Vorposition montieren.

Der Einbau kann erst nach freigegebener Werkplanung erfolgen. Die Werkplanung wird gesondert vergütet.

Ausführung gem. Detailplan D10115GSMAUA500_DT005

Verortung: Einfriedung Scharnhorsstraße, Zugang Fläche BImA (Pflegezufahrt)

angebotenes Fabrikat: '..........

............................' vom Bieter auszufüllen
Menge: 1,000 St
Leistungsbereichkatalog: 003
DIN276-1_08: 531
DIN276_18: 541

**5.1.130 Zaun Stahlgittermatte H 1,43m Maschenweite 50/200mm L 2,5m Pfosten Stahlvierkantrohr 60/40mm**
Zaun mit Stahlgittermatten (Paneele) DIN EN 10223-7, Endpfosten werden gesondert vergütet, Höhe 1,43 m, einschl. 3 cm Überstand, Maschenweite 50/200 mm, Dicke der senkrechten Drähte 6 mm, waagerechte Profile als Einfachstab 5 mm, befestigen an Pfosten, mit Klemmkeilen und Schrauben aus nichtrostendem Stahl, Bodenabstand 10 cm, Einzelfeldlänge 2,5 m, Pfosten aus Stahlvierkantrohr S235 DIN EN 10219-2, mit Gittermattenhalterungen, Querschnitt 60/40 mm, Wanddicke 2 mm, Kopf verschlossen mit Kunststoffkappe, Gesamtpfostenlänge 190 cm, feuerverzinkt DIN EN ISO 1461 und pulverbeschichtet DIN 55633-1, Farbton anthrazit RAL 7016, Einbau in Fundament, Fundament wird gesondert vergütet.

inkl. Pfosten und Montage Stahlgittermatte
Menge: 29,000 m
Leistungsbereichkatalog: 003
DIN276-1_08: 531
DIN276_18: 541

**5.1.140 Zaunecke Stahlgittermatten Eckpfosten**
STLB-Bau 2025-04 003
Ecke für Zaun mit Stahlgittermatten, mit Eckpfosten wie Zaunpfosten.
Menge: 1,000 St
Leistungsbereichkatalog: 003
DIN276-1_08: 531
DIN276_18: 541

**5.1.150 Stahlgittermatten, H 143 bauseits vorhanden an Pfosten anschließen**
STLB-Bau 2025-04 003
Zaunanschluss an vorh. Torpfosten, mit Stahlgittermatten (Paneele) DIN EN 10223-7, Höhe 1,43 m, Ausführung gemäß Einzelbeschreibung,
Einzelbeschreibungs-Nr
bauseits vorhandene Stahlgittermatten an Pfosten aus nachfolgender Position anschließen
.
Menge: 18,000 St
Leistungsbereichkatalog: 003
DIN276-1_08: 531
DIN276_18: 541

**5.1.160 Zaunpfosten für Stahlgittermatten Bestand H 1,9m, liefern und einbauen**
STLB-Bau 2025-04 003
Zaunpfosten, aus Stahlvierkantrohr S235 DIN EN 10219-2, Querschnitt 60/40 mm, Wanddicke 2 mm, Gesamtpfostenlänge 190 cm, mit Gittermattenhalterungen, Kopf verschlossen mit Kunststoffkappe, Einbau in Fundament, Fundament wird gesondert vergütet, feuerverzinkt DIN EN ISO 1461 und pulverbeschichtet DIN 55633-1, anthrazit RAL 7016.
Menge: 18,000 St
Leistungsbereichkatalog: 003
DIN276-1_08: 531
DIN276_18: 541

**5.1.170 Zaunpfosten Endpfosten Pfosten Stahlvierkantrohr 60/40mm WD 2mm L 190cm verz pulverbesch anthrazit**
STLB-Bau 2025-04 003
Zaunpfosten als Endpfosten, aus Stahlvierkantrohr S235 DIN EN 10219-2, Querschnitt 60/40 mm, Wanddicke 2 mm, Gesamtpfostenlänge 190 cm, mit Gittermattenhalterungen, Kopf verschlossen mit Kunststoffkappe, Einbau in Fundament, Fundament wird gesondert vergütet, feuerverzinkt DIN EN ISO 1461 und pulverbeschichtet DIN 55633-1, anthrazit RAL 7016.
Menge: 2,000 St
Leistungsbereichkatalog: 003
DIN276-1_08: 531
DIN276_18: 541

**5.1.180 Drehflügeltür Zaun Weite 150cm H 1,5m Rahmen Stahlvierkantrohr 60/40mm WD 2mm Füllung Stahlgitter Stahlgittermatte Maschenweite 50/200mm verz pulverbesch anthrazit Drückergarnitur beweglich Stahl niro gebürstet TS Pfosten Stahlvierkantrohr 80/80mm WD 3mm L 190cm**
STLB-Bau 2025-04 003
Drehflügeltür für Zaun, handbetätigt, lichte Weite 150 cm, Höhe 1,5 m, mit umlaufendem Rahmen, aus Stahlvierkantrohr S235 DIN EN 10219-2, Querschnitt 60/40 mm, Wanddicke 2 mm, Feldfüllung mit Stahlgitter, im Rahmen eingeschweißt,
Stahlgittermatte (Paneel) DIN EN 10223-7, Maschenweite 50/200 mm, Dicke der senkrechten Drähte 6 mm, waagerechte Profile als Einfachstab 5 mm, feuerverzinkt DIN EN ISO 1461 und pulverbeschichtet DIN 55633-1, Farbton anthrazit RAL 7016, Drückergarnitur, beidseitig beweglich, aus nichtrostendem Stahl, gebürstet, mit Türschließer, mit Seitenfeststeller und Fangöse,
Torpfosten aus Stahlvierkantrohr S235 DIN EN 10219-2, Querschnitt 80/80 mm, Wanddicke 3 mm, Kopf verschlossen mit Kunststoffkappe, Gesamtpfostenlänge 190 cm, Einbau in Fundament, Fundament wird gesondert vergütet.
Menge: 1,000 St
Leistungsbereichkatalog: 003
DIN276-1_08: 531
DIN276_18: 541

### Abschnitt 6 Technische Anlagen

#### Titel 6.1 Abwasseranlagen

**6.1.10 Entwässerungsrinne B125 NW 150mm Polymerbeton U-Kastenrinne Abdeck. EN-GJS verschraubte Arretierung Revisionsöffnung**
STLB-Bau 2025-04 009
Entwässerungsrinne für Oberflächenwasser DIN EN 1433 und DIN 19580, Klasse B 125, Typ M, Nennweite 150 mm, aus Polymerbeton, Kastenrinne, U-Querschnitt, mit mind. 0,5 % Eigengefälle, mit Abdeckung aus Gusseisen EN-GJS, als Stegrost, mit Kantenschutz aus Gusseisen, mit verschraubter Arretierung, mit Revisionsöffnung, einschl. Fundament, aus Normalbeton C 16/20 DIN EN 206, DIN 1045-2.
Menge: 2,500 m
Leistungsbereichkatalog: 009
DIN276-1_08: 541
DIN276_18: 551

**6.1.20 Einlaufkasten für Rinne der Vorposition, B125 NW 150mm**
STLB-Bau 2025-04 009
Einlaufkasten für Entwässerungsrinne, Klasse B 125, Typ M, Nennweite 150 mm, aus Polymerbeton, Kastenrinne, U-Querschnitt, mit Abdeckung aus Gusseisen EN-GJS, als Stegrost, mit Kantenschutz aus Gusseisen, mit verschraubter Arretierung, mit Revisionsöffnung, einschl. Fundament, aus Normalbeton C 16/20 DIN EN 206, DIN 1045-2.
Menge: 1,000 St
Leistungsbereichkatalog: 009
DIN276-1_08: 541
DIN276_18: 551

**6.1.30 Boden Mulde lösen lagern Neigung 1:1,5 Abtrag-T 0,5m SE**
STLB-Bau 2025-04 002
Boden für Mulden, ab Geländeoberfläche,
profilgerecht lösen und seitlich lagern, Neigung der Böschung 1:1,5, Abfall ist nicht gefährlich, Zuordnung LAGA Z 0 (uneingeschränkter Einbau), Abtragtiefe bis 0,5 m,
Homogenbereich 1, mit einer Bodengruppe, Bodengruppe 1 SE DIN 18196 (enggestufter Sand), Tiefe oberer Horizont des Homogenbereiches von 0 m, Tiefe unterer Horizont des Homogenbereiches bis 2 m,
Baumaßnahme der Geotechnischen Kategorie 1 DIN 4020,
- Konsistenz DIN EN ISO 14688-1 fest, Mengenermittlung nach Aufmaß an Abtragprofilen.
Menge: 1,000 m3
Leistungsbereichkatalog: 002
DIN276-1_08: 529
DIN276_18: 551

**6.1.40 Sickerpackung unter Versickerungsmulde 50/50/50cm**
STLB-Bau 2025-04 003
Sickerpackung unter Entleerung, aus Kiessand, Körnung 0/32, Maße 50/50/50 cm.
Menge: 1,000 St
Leistungsbereichkatalog: 003
DIN276-1_08: 542
DIN276_18: 551

### Abschnitt 7 Vegetationsflächen

#### Titel 7.1 Vegetationstechnische Bodenbearbeitung

**7.1.10 Feinplanum Pflanzfläche**
STLB-Bau 2025-04 003
Feinplanum für Pflanzfläche, zulässige Abweichung von der Ebenheit 2 cm DIN 18916, Anschlüsse an Kanten, Wege- und Platzbeläge 2 cm tiefer, Steine von mehr als 2 cm Durchmesser und schwer verrottbare Pflanzenteile ablesen, anfallende Stoffe zur Abfuhr auf Haufen setzen, Bodengruppe 2a DIN 18915 (nicht bindig, sandig), eine Bodengruppe, Bodengruppe 1 SU DIN 18196 (Sand-Schluff-Gemisch), Anteil der nichtgeneigten Fläche 70 %, Neigung der Restfläche 1:2 bis 1:1,5.
Menge: 1170,000 m2
Leistungsbereichkatalog: 003
DIN276_18: 571

**7.1.20 Böschungskrone -fuß ausrunden D bis 25cm R 3m innerhalb Baustelle planieren**
STLB-Bau 2025-04 003
Böschungskrone und -fuß ausrunden, Ab- oder Auftrag bis 25 cm, Radius 3 m, überschüssigen Boden innerhalb der Baustelle planieren, Neigung der Böschung über 1:4 bis 1:2, Bodengruppe 2a DIN 18915 (nicht bindig, sandig).
Menge: 33,000 m2
Leistungsbereichkatalog: 003
DIN276-1_08: 573
DIN276_18: 571

**7.1.30 Oberboden, 15 cm Rasen- und Saatflächen**
Oberboden mit guter Krümelstruktur, für Rasenansaat liefern und profilgerecht andecken.
Auftragsdicke: 15 cm
Bodenklasse 1 DIN 18300,
Bodengruppe 2 DIN 18915-1,
Prüfwerte gem. Bundesbodenschutzverordnung sind einzuhalten.
Boden frei von Wurzelunkräutern und sonstigen
Fremdstoffanteilen, pflanzenphysiologisch unbedenklich.

Zertifikate sind der BÜ vor dem Einbau vorzulegen.
Menge: 175,500 m3
DIN276_18: 571

**7.1.40 Wurzelsperre D 1mm Einbautiefe 1m zur Abgrenzung Fläche BImA**
STLB-Bau 2025-04 003
Wurzelsperre, mit Bahnen aus PE-HD, Dicke 1 mm, Einbautiefe 1000 mm, Stöße verschweißen.
Menge: 76,000 m
Leistungsbereichkatalog: 003
DIN276-1_08: 574
DIN276_18: 571

#### Titel 7.3 Rasen- und Saatflächen

**7.3.10 Rasen ansäen Landschaftsrasen RSM7.1.2**
STLB-Bau 2025-04 003
Rasen ansäen, Landschaftsrasen, RSM Rasen 7.1.2 Landschaftsrasen - Standard mit Kräutern, Saatgutmenge 20 g/m2, Nachweis der Beschaffenheit durch Vorlage des Mischungsnummernbescheides.
Menge: 1170,000 m2
Leistungsbereichkatalog: 003
DIN276-1_08: 575
DIN276_18: 574

**Ausführungsbeschreibung 1 Ausführungsbeschreibung Fertigstellungspflege Rasen nac**
*Ausführungsbeschreibung Fertigstellungspflege Rasen nach DIN 18917*
Fertigstellungspflege für Rasen in Rasenfugenpflaster nach DIN 18917 unter Berücksichtigung der FLL Richtlinie für Planung, Bau und Instandhaltung von gegrünbaren Flächenbefestigungen.

Schnitt bei Wuchshöhe 6-10 cm
Schnitthöhe 4-6 cm, Nicht mehr als 50% der Aufwuchshöhe entfernen.
Mähgut aufnehmen und verwerten
In den 4 Wochen nach der Verlegung in Intervallen in Eigenregie jeweils durchdringend wässern.
Wasser wird durch den AG gestellt.
Durchführung der Wässerung ab 5. Woche nach der Verlegung wird gesondert vergütet.

Die Pflege beginnt an dem Tag, an dem alle bei der
Abnahme der Leistungen von der Bauüberwachung festgestellten und vom AN schriftlich anerkannten Mängel und
Restarbeiten beseitigt sind (Beginn der Gewährleistungsfrist). Sie endet mit der Abnahme der Ra-
senflächen bei Erreichen des abnahmefähigen Zustandes. In der Pflege enthalten sind evtl. Schädlingsbekämpfung (nur nach Rücksprache mit der Bauüberwachung) und Säubern der durch die Pflege verschmutzten Wegeflächen.
Alle Arbeitsgänge sind jeweils mind. 3 Werktage vorher schriftlich beim AG anzuzeigen und bestätigen zu lassen.Jeden Pflegegang hat sich der AN innerhalb von drei Tagen von der Baulüberwachung bestätigen zu lassen; nur dann kann eine vollständige Vergütung der Pflege erfolgen. Fehlstellen im Rasen sind unverzüglich mit dem zur Aussaat verwendeten Saatgut nachzusäen
Nach dem ersten Schnitt ist eine Düngergabe von 5 g/m² Rein-N zu geben.

Wichtig für die Kalkulation
Die Pflegedurchgänge sind dem AG vorab anzuzeigen und
unverzüglich durch Stundenzettel zu bestätigen, nachträglich angezeigte Pflegeleistungen werden nicht anerkannt.

Die Stundenzettel / Rapporte müssen jeweils Angaben zu den gepflegten/bewässerten Einheiten, ggf. mit Angabe des Teilbereichs enthalten.

Wasser bei manueller Bewässerung wird über Zapfstellen auf dem Grundstück durch den AG gestellt.

Abrechnung der Flächen in den nachfolgend beschriebenen Positionen in der Projektion.

**7.3.20 Fertigstellungspflege für Rasen**
*** gemäß Ausführungsbeschreibung 1
Fertigstellungspflege für Rasen
gem. DIN 18917 Fertigstellung pflegen, die Flächen
mähen, inkl. Abfuhr des Schnittgutes zur eigenen
Verwendung, Auflockerung und Nachsaat von Fehlstellen.

Anzahl der Pflegegänge: 6 Stück
Dauer: 1 Jahr
Fläche: 1.170 m2 (Verteilt auf Einzelflächen)
Berechnung: 6 x 1.170 = 7.020 m2/ Jahr

Entstehen durch den Einsatz von Freischneidern Schäden, sind diese auf Kosten des AN zu ersetzen.

Abgerechnet wird pro Pflegegang.
Menge: 7020,000 m2
DIN276_18: 574

**7.3.30 Wässern Rasen 15l/m2**
*** gemäß Ausführungsbeschreibung 1
Wässern des Rasens
Wasser wird über Zapfstellen auf dem Gelände
vom AG gestellt.

Mindestwassermenge je Arbeitsgang 15 l/m2

Anzahl der Bewässerungsgänge: 10 Stück
Dauer: 1 Jahr
Rasen: 1.170 qm
Berechnung: 10 x 1.170 = 11.700 qm/ Jahr

Bei der Kalkulation sind 10 Pflegegänge
zugrundezulegen.
Ein tatsächlich durchgeführter Bewässerungsgang wird
mit 1/10 der Menge dieser Position abgegolten.
Menge: 11700,000 m2
DIN276_18: 574

### Abschnitt 8 Stundenlohnarbeiten

#### Titel 8.1 Stundenlohnarbeiten

**8.1.10 Baustellenleiter/-in sämtliche Kosten/Zuschläge**
STLB-Bau 2023-10 091
Stundenlohnarbeiten durch Baustellenleiter/-in
der Verrechnungssatz für die jeweilige Arbeitskraft umfasst sämtliche Aufwendungen wie Lohn- und Gehaltskosten, Lohn- und Gehaltsnebenkosten, Zuschläge, lohngebundene und lohnabhängige Kosten, sonstige Sozialkosten, Gemeinkosten, Wagnis und Gewinn.
Menge: 1,000 h
Leistungsbereichkatalog: 091
DIN276_18: 599

**8.1.20 Fachvorarbeiter/-in sämtliche Kosten/Zuschläge**
STLB-Bau 2023-10 091
Stundenlohnarbeiten durch Fachvorarbeiter/-in
der Verrechnungssatz für die jeweilige Arbeitskraft umfasst sämtliche Aufwendungen wie Lohn- und Gehaltskosten, Lohn- und Gehaltsnebenkosten, Zuschläge, lohngebundene und lohnabhängige Kosten, sonstige Sozialkosten, Gemeinkosten, Wagnis und Gewinn.
Menge: 1,000 h
Leistungsbereichkatalog: 091
DIN276_18: 599

**8.1.30 Facharbeiter/-in sämtliche Kosten/Zuschläge**
STLB-Bau 2023-10 091
Stundenlohnarbeiten durch Facharbeiter/-in
der Verrechnungssatz für die jeweilige Arbeitskraft umfasst sämtliche Aufwendungen wie Lohn- und Gehaltskosten, Lohn- und Gehaltsnebenkosten, Zuschläge, lohngebundene und lohnabhängige Kosten, sonstige Sozialkosten, Gemeinkosten, Wagnis und Gewinn.
Menge: 5,000 h
Leistungsbereichkatalog: 091
DIN276_18: 599

**8.1.40 Bauhelfer/-in sämtliche Kosten/Zuschläge**
STLB-Bau 2023-10 091
Stundenlohnarbeiten durch Bauhelfer/-in
der Verrechnungssatz für die jeweilige Arbeitskraft umfasst sämtliche Aufwendungen wie Lohn- und Gehaltskosten, Lohn- und Gehaltsnebenkosten, Zuschläge, lohngebundene und lohnabhängige Kosten, sonstige Sozialkosten, Gemeinkosten, Wagnis und Gewinn.
Menge: 5,000 h
Leistungsbereichkatalog: 091
DIN276_18: 599

**8.1.50 Minibagger Fahrer-in Grabenräumlöffel bis 2t**
STLB-Bau 2025-04 091
Minibagger, mit Fahrer/-in, einsetzen,
der Verrechnungssatz für die jeweilige Arbeitskraft umfasst sämtliche Aufwendungen wie Lohn- und Gehaltskosten, Lohn- und Gehaltsnebenkosten, Zuschläge, lohngebundene und lohnabhängige Kosten, sonstige Sozialkosten, Gemeinkosten, Wagnis und Gewinn,
der Verrechnungssatz für das Gerät umfasst sämtliche Aufwendungen für den Betrieb, Gemeinkosten, Wagnis und Gewinn, Fahrwerk mit Ketten, mit Grabenräumlöffel, Masse im Betriebszustand bis 2 t.
Menge: 3,000 h
Leistungsbereichkatalog: 091
DIN276-1_08: 399
DIN276_18: 599

**8.1.60 Fachvorarbeiter-in Zuschläge Sonn-Feiertag**
STLB-Bau 2025-04 091
Stundenlohnarbeiten durch Fachvorarbeiter/-in
der Verrechnungssatz für die jeweilige Arbeitskraft umfasst nur die Zuschläge für Sonn- und Feiertagsarbeit.
Menge: 2,000 h
Leistungsbereichkatalog: 091
DIN276-1_08: 399
DIN276_18: 599

**8.1.70 Facharbeiter-in Zuschläge Sonn-Feiertag**
STLB-Bau 2025-04 091
Stundenlohnarbeiten durch Facharbeiter/-in
der Verrechnungssatz für die jeweilige Arbeitskraft umfasst nur die Zuschläge für Sonn- und Feiertagsarbeit.
Menge: 2,000 h
Leistungsbereichkatalog: 091
DIN276-1_08: 399
DIN276_18: 599

**8.1.80 Bauhelfer-in Zuschläge Sonn-Feiertag**
STLB-Bau 2025-04 091
Stundenlohnarbeiten durch Bauhelfer/-in
der Verrechnungssatz für die jeweilige Arbeitskraft umfasst nur die Zuschläge für Sonn- und Feiertagsarbeit.
Menge: 2,000 h
Leistungsbereichkatalog: 091
DIN276-1_08: 399
DIN276_18: 599

**8.1.90 Hydraulikbagger Fahrer-in Grabenräumlöffel 5-10t**
STLB-Bau 2025-04 091
Hydraulikbagger, mit Fahrer/-in, einsetzen,
der Verrechnungssatz für die jeweilige Arbeitskraft umfasst sämtliche Aufwendungen wie Lohn- und Gehaltskosten, Lohn- und Gehaltsnebenkosten, Zuschläge, lohngebundene und lohnabhängige Kosten, sonstige Sozialkosten, Gemeinkosten, Wagnis und Gewinn,
der Verrechnungssatz für das Gerät umfasst sämtliche Aufwendungen für den Betrieb, Gemeinkosten, Wagnis und Gewinn, Fahrwerk mit Ketten, mit Grabenräumlöffel, Masse im Betriebszustand 5 bis 10 t.
Menge: 3,000 h
Leistungsbereichkatalog: 091
DIN276-1_08: 399
DIN276_18: 599

**8.1.100 Radlader Fahrer-in 18-37kW**
STLB-Bau 2025-04 091
Radlader, mit Fahrer/-in, einsetzen,
der Verrechnungssatz für die jeweilige Arbeitskraft umfasst sämtliche Aufwendungen wie Lohn- und Gehaltskosten, Lohn- und Gehaltsnebenkosten, Zuschläge, lohngebundene und lohnabhängige Kosten, sonstige Sozialkosten, Gemeinkosten, Wagnis und Gewinn,
der Verrechnungssatz für das Gerät umfasst sämtliche Aufwendungen für den Betrieb, Gemeinkosten, Wagnis und Gewinn, Motorleistung 18 bis 37 kW.
Menge: 3,000 h
Leistungsbereichkatalog: 091
DIN276-1_08: 399
DIN276_18: 599
